# Neubau Brücke Heuweg
Angebotsaufforderung (GAEB 90, DA83)
Währung: EUR
Auftraggeber: Stadt Mülheim an der Ruhr

## Zusätzlicher Text
3.01 Beschreibung der Einzelleistungen

## Stadt Mülheim an der Ruhr
Datum: 06.12.24

### 1 Titel 1, Ingenieurbauwerke

**1.1 Grundlagenermittlung**
Grundlagenermittlung

Lph 1, Grundlagenermittlung gemäß HOAI 2021, Anlage 12,
Punkte a) bis f)
Prozentsatz der Honorare nach § 43 HOAI: 2%

angebotener Prozentsatz:...................
Menge: 1,000 psch

**1.2 Vorplanung**
Vorplanung

Lph 2, Vorplanung gemäß HOAI 2021, Anlage 12, Punkte a)
bis k)
Prozentsatz der Honorare nach § 43 (2) HOAI: 10%

angebotener Prozentsatz:...................
Menge: 1,000 psch

**1.3 Entwurfsplanung**
Entwurfsplanung

Lph 3, Entwurfsplanung gemäß HOAI 2021, Anlage 12,
Punkte a) bis j)
Prozentsatz der Honorare nach § 43 HOAI: 25%

angebotener Prozentsatz:...................%
Menge: 1,000 psch

**1.4 Vorbereitung der Vergabe**
Vorbereitung der Vergabe

Lph 6, Vorbereitung der Vergabe gemäß HOAI 2021, Anlage
12, Punkte a) bis g)
Prozentsatz der Honorare nach § 43 HOAI: 13%

angebotener Prozentsatz:...................
Menge: 1,000 psch

**1.5 Besondere Leistungen Ingenieurbauwerke**
Besondere Leistungen Ingenieurbauwerke

Ergänzend zu der Grundleistungen sind für
Ingenieurbauwerke folgende Besondere Leistungen zu
erbringen:
- Erstellen von Leitungsbestands- und Verlegeplänen für
Leitungen an und unter
  der Brücke
- Detailterminpläne für Ingenieurbauarbeiten
einschließlich Leitungsverlegungen
- Zusammenstellen der Unterlagen und Aufstellung des
Förderantrages an die
  Bezirksregierung, einschließlich der Erstellung und
Abstimmung aller für den
  Förderantrag erforderlichen Unterlagen und
Kostenberechnungen, sowie die
  Zusammenstellung der abgabereifen Antragsunterlagen.
- Abstimmung der Planung der neuen Brücke auf die
Gegebenheiten des vorhandenen Restwiderlagers der ehemaligen
Eisenbahnüberführung
Menge: 1,000 psch

### 2 Titel 2, Tragwerksplanung

**2.1 Grundlagenermittlung**
Grundlagenermittlung

Lph 1, Grundlagenermittlung gemäß HOAI 2021, Anlage 14,
Punkte a) bis c)
Prozentsatz der Honorare nach § 51 (5) HOAI: 0%

angebotener Prozentsatz:...................
Menge: 1,000 psch

**2.2 Vorplanung**
Vorplanung

Lph 2, Vorplanung gemäß HOAI 2021, Anlage 14, Punkte a)
bis f)
Prozentsatz der Honorare nach § 51 HOAI: 10%

angebotener Prozentsatz:...................
Menge: 1,000 psch

**2.3 Entwurfsplanung**
Entwurfsplanung

Lph 3, Entwurfsplanung gemäß HOAI 2021, Anlage 14,
Punkte a) bis i)
Prozentsatz der Honorare nach § 51 HOAI: 15%

angebotener Prozentsatz:...................
Menge: 1,000 psch

**2.4 Vorbereitung der Vergabe**
Vorbereitung der Vergabe

Lph 6, Grundlagenermittlung gemäß HOAI 2021, Anlage 14,
Punkte a) bis c)
Prozentsatz der Honorare nach § 51 HOAI: 2%

angebotener Prozentsatz:...................
Menge: 1,000 psch

**2.5 Besondere Leistungen Tragwerksplanung**
Besondere Leistungen Tragwerksplanung

Ergänzend zu der Grundleistungen sind für die
Tragwerksplanung folgende Besondere Leistungen zu
erbringen:
Standsicherheitsnachweise und notwendige
Verstärkungsmaßnahmen an den Resten des alten
Eisenbahnbrückenwiderlagers zur Aufnahme der Lasten aus
dem neuen Überbau.
Menge: 1,000 psch

### 3 Titel 3, Sonstiges

*Hinweis*
Stundenlohnarbeiten
In den nachfolgend genannten Positionen
Stundenlohnarbeiten sind sämtliche Aufwendungen für das
Personal enthalten. Abgerechnet wird nach den
tatsächlich geleisteten Arbeits- bzw. Einsatzstunden.
Stundenlohnarbeiten dürfen nur auf Anordnung des
Auftraggebers durchgeführt erden. Nachweise über
Stundenlohnarbeiten sind dem Auftraggeber in zweifacher
Ausfertigung zur Anerkennung vorzulegen. Auf den
Stundenlohnzettel hat der Auftragnehmer die Leistungen
der einzelnen Arbeiter getrennt nach Berufsgruppen
gesondert aufzuführen.
Stellt sich bei der Rechnungsprüfung oder bei der
späteren Nachprüfung heraus, dass die im Stundenlohn
abgerechnete Leistung bereits zu anderen
Vertragsleistungen gehört, so werden die
Stundenlohnarbeiten nicht vergütet, auch wenn die
Stundenlohnzettel schriftlich anerkannt worden sind.

**3.1 Beratender Ingenieur**
Verrechnungssatz für einen Beratenden Ingenieur

Stundenlohnarbeiten durch Arbeitskräfte auf Anordnung
des AG ausführen.
Angeboten wird für die jeweilige Arbeitskraft ein
Verrechnungssatz der sämtliche Aufwendungen enthält,
insbesondere den tatsächlichen Lohn mit den Zuschlägen
für Gemeinkosten, Sozialbeiträge, vermögenswirksame
Leistungen und dgl., sowie Lohn - bzw.
Gehaltsnebenkosten. Zuschläge für Nacht-, Sonntags- und
Feiertagsarbeit sind jedoch nicht eingerechnet.
Der Verrechnungssatz gilt unabhängig von der Zahl der
abgerechneten Stunden.

Arbeitskraft: Beratender Ingenieur
Menge: 1,000 h

**3.2 Projektleiter**
Verrechnungssatz für Arbeitskraft, Projektleiter

Arbeitskraft: Projektleiter, sonst wie vor.
Menge: 1,000 h

**3.3 Sachbearbeitender Ingenieur**
Verrechnungssatz für Arbeitskraft, Sachbearbeitender
Ingenieur

Arbeitskraft: Sachbearbeitender Ingenieur, sonst wie
vor.
Menge: 1,000 h

**3.4 Techniker, Konstrukteur**
Verrechnungssatz für Arbeitskraft, Techniker,
Konstrukteur

Arbeitskraft: Techniker, Konstrukteur, sonst wie vor.
Menge: 1,000 h

**3.5 Nebenkosten der Titel 1, 2, 3**
Nebenkosten

Die Nebenkosten gemäß § 14 HOAI 2021 für die vorstehend
beschriebenen Leistungen werden vom Bieter mit ........
%  des Nettohonorars angeboten.
Menge: 1,000 psch
